# Sanierung Forsthaus Woblitz
Angebotsaufforderung (GAEB DA XML 3.3, DA83)
Projekt: P24002
Währung: EUR
Erstellt mit: GXML Toolbox V3.3 R20220330, ORCA AVA 27 27.00.00, 15.06.2026

## Angaben zur Baustelle Forstwohnhaus Woblitz
VORBEMERKUNG ZUR AUSSCHREIBUNG

Bauvorhaben: Sanierung und Umbau Forsthaus Woblitz mit Nutzungsänderung zum Wohnhaus

Bauort: An der Woblitz 2, 16798 Fürstenberg/Havel, Ortsteil Himmelpfort

1. Lage und Erschließung des Bauvorhabens
Das Bauvorhaben befindet sich im Außenbereich der Stadt Fürstenberg/Havel im Ortsteil Himmelpfort, auf dem Grundstück An der Woblitz 2, 16798 Fürstenberg/Havel. Das Gebäude ist als ehemaliges Forsthaus in unmittelbarer Nähe zum Ufer der Großen Woblitz gelegen, eingebettet in ein weitläufiges Waldgebiet mit naturnahem Umfeld.

Die Liegenschaft ist über öffentliche Straßen bis zum Ortskern Himmelpfort erreichbar. Die letzte Wegstrecke erfolgt über eine befestigte Forststraße, die ausschließlich für den Baustellenverkehr genutzt werden kann. Es handelt sich dabei um eine eingeschränkt befahrbare Zufahrt durch das Waldgebiet, auf die bei der Planung der Baustellenlogistik besondere Rücksicht zu nehmen ist. Die Transportwege sind mit dem Bauherrn bzw. der örtlichen Bauleitung abzustimmen.

Es ist zu beachten, dass das Grundstück abgelegen liegt, keine direkte Anbindung an das öffentliche Verkehrsnetz hat und witterungsbedingte Einschränkungen insbesondere in der Zufahrt möglich sind.

Die Baustellenzufahrt, die Anlieferung und Lagerung von Baumaterialien sowie die Organisation des Baustellenbetriebs sind entsprechend zu planen und mit besonderer Sorgfalt durchzuführen. Die Umgebung ist sensibel - sämtliche Maßnahmen haben unter größtmöglicher Rücksichtnahme auf das bestehende Ökosystem und die angrenzende Vegetation zu erfolgen.

2. Art und Umfang der Baumaßnahme
Die Baumaßnahme umfasst die umfassende Sanierung und Umnutzung eines bestehenden Forsthauses zum Wohnhaus. Das Gebäude befindet sich in einem sanierungsbedürftigen Zustand und soll unter Beibehaltung wesentlicher Bestandteile in ein modernes Wohnhaus umgebaut werden. Hierbei sind sämtliche Ausbaugewerke sowie haustechnische Anlagen vollständig zu erneuern. Die Arbeiten umfassen unter anderem:

Dacharbeiten:
- Abbruch der bestehenden Dacheindeckung inkl. Entsorgung
- komplette Neueindeckung
- Herstellung aller erforderlichen Klempnerarbeiten (Traufen,
Ortgänge, Grate, Kehlen, Dachrinnen, Fallrohre)
- Einbau neuer Dachflächenfenster

Fassadenarbeiten:
- entfernen des Bewuchses aus der Fassade
- Reinigung, Ausbesserung und Instandsetzung des Klinkermauerwerks
- Aufarbeiten der Holzfassade / streichen

Holzbauelemente:
- Rückbau und Neuerrichtung der Vordächer aus Holz
- Ausführung in witterungsbeständigem Konstruktionsholz mit Schutzbehandlung

Innenausbau:
- Austausch aller Innentüren
- Trockenbauarbeiten zur Erstellung neuer Raumstrukturen
- Tapezieren und Streichen sämtlicher Wand- und Deckenflächen
- Ausbau und Neuverlegung der Bodenbeläge
- Neue Fliesenarbeiten Böden, Küche und Sanitärbereichen

Haustechnik (HLS/ELT):
- Komplette Neuinstallation der Heizungs-, Lüftungs- und Sanitäranlagen
- Einbau eines Kombiheizkessels für Pellets inkl. Pufferspeicher
- Neuinstallation der Elektroanlage inkl. Verteilungen, Beleuchtung, Schalter, Steckdosen

Außenanlagen:
- Herrichtung der Freianlagen im unmittelbaren Umfeld
3. Baustelleneinrichtung und besondere Hinweise
- Baustrom und Bauwasser werden vom Auftraggeber bereitgestellt
- Entsorgung nach gesetzlichen Vorgaben
- Berücksichtigung von Natur- und Landschaftsschutz
- Absicherung der Baustelle über die gesamte Bauzeit

4. Allgemeine Hinweise
- Ausführung nach den anerkannten Regeln der Technik
- Gültige Normen, Vorschriften und Richtlinien sind einzuhalten
- Alle Arbeiten sind mit der Bauleitung abzustimmen
- Terminpläne und Fristen sind verbindlich
- Koordination mit anderen Gewerken ist sicherzustellen

## Technische Vorbemerkungen und besondere Hinweise
Technische Vorbemerkungen und besondere Hinweise

Bauvorhaben: Sanierung und Umbau Forsthaus Woblitz zum Wohnhaus
Bauort: An der Woblitz 2, 16798 Fürstenberg/Havel

1. Allgemeine technische Vorbemerkungen

Die nachfolgenden technischen Vorbemerkungen und besonderen Hinweise gelten gewerkübergreifend für alle an der Sanierung und dem Umbau des Forsthauses Woblitz beteiligten Firmen. Ziel ist die einwandfreie, fachgerechte und koordinierte Durchführung der Arbeiten unter Beachtung aller relevanten Vorschriften, Normen und örtlichen Gegebenheiten.

Der Ausschreibung liegen, soweit nicht ausdrücklich anders erwähnt, die entsprechenden DIN-Vorschriften und die VOB in ihrer derzeit gültigen Fassung zugrunde. Es wird besonders auf die nachstehenden DIN-Normen und Richtlinien hingewiesen:

Baustelleneinrichtung

Baustellenverordnung (BaustellV)
- Sicherheits- und Gesundheitsschutz auf Baustellen

ArbSchG - Arbeitsschutzgesetz
Allgemeine Anforderungen zur Arbeitssicherheit
- ASR A1.3 / ASR A1.8 / ASR A5.2

Sicherheits- und Gesundheitsschutzkennzeichnung
Verkehrswege auf Baustellen
- Sanitäreinrichtungen auf Baustellen

DIN 18299
- Allgemeine Regelungen für Bauleistungen - Vorbereitende Maßnahmen

DGUV Vorschrift 38
- Bauarbeiten (ehemals BGV C22)

Gerüstbau

DIN EN 12811
- Temporäre Konstruktionen für Bauwerke - Arbeitsgerüste

DIN EN 12810
- Fassadengerüste aus vorgefertigten Bauteilen

TRBS 2121 Teil 1 & 2
- Gefährdung durch Absturz - Technische Regeln für Betriebssicherheit

DIN 4420 (teilweise ersetzt durch EN-Normen)
- Sicherheitsanforderungen an Arbeits- und Schutzgerüste

DGUV Information 201-011
- Sicherheit von Gerüsten

DGUV Regel 101-014
- Einsatz von Gerüsten

Abbrucharbeiten

DIN 18459
- Abbruch- und Rückbauarbeiten - ATV VOB/C

TRGS 519 / 521 / 524
- Asbest: Schutzmaßnahmen
- KMF: Schutzmaßnahmen
- Schadstoffbelastete Bereiche

LAGA PN 98 / TRGS 201 / GewAbfV
- Entsorgungs- und Nachweispflichten für Bauabfälle

DIN 19698
- Rückbau von Bauwerken - Vorgehensweise, Sortierung, Entsorgung

DGUV Regel 101-004 (ehemals BGR 128)
- Arbeiten in kontaminierten Bereichen

Es gelten die für das Gewerk maßgeblichen:
- DIN-, DIN EN- und DIN EN ISO-Normen
- die anwendbaren VDI und VDE-Vorschriften
- die Landesbauordnung Brandenburg
- weiteren einschlägige gültige Vorschriften, Richtlinien und Hinweise
- der aktuelle Stand der Technik für die Ausführung von Bauleistungen
- die Baustellenverordnung in der aktuellen Fassung
- das Abfallbeseitigungsgesetz und Ersatzbaustoffverordnung
- die Regeln der Berufsgenossenschaft und der Gemeindeunfallversicherer
jeweils in ihrer aktuellen, letzten Fassung.
Technische Spezifikationen wie nationale Normen, mit denen europäische Normen umgesetzt werden,
europäische technische Zulassungen, gemeinsame technische Spezifikationen, internationale Normen
beziehen sich auch ohne gesonderten Gleichwertigkeitszusatz auf gleichwertige technische Spezifikationen.

Abweichungen und technische Änderungen dürfen nur nach Rücksprache mit der Bauleitung und schriftlicher Zustimmung vorgenommen werden.
Der Schutz bestehender Bauteile, Oberflächen und angrenzender Flächen ist sicherzustellen. Schäden durch unsachgemäße Arbeiten sind vom Verursacher zu beheben.
Jeder Unternehmer ist verpflichtet, seine Arbeiten mit den Vor- und Nachfolgegewerken abzustimmen, um zeitliche und technische Kollisionen zu vermeiden.
Für Materiallagerung und Baustelleneinrichtung sind nur die vorgesehenen und freigegebenen Flächen zu nutzen.

2. Baustellenlogistik und Zugänglichkeit

Die Baustelle befindet sich in einem abgelegenen Waldgebiet. Die Anlieferung erfolgt ausschließlich über eine befestigte Forststraße.
Große Lieferfahrzeuge oder Spezialtransporte sind rechtzeitig mit der Bauleitung abzustimmen.
Der Baustellenbetrieb ist so zu organisieren, dass Rettungswege und Zufahrten jederzeit freigehalten werden.
Lagerflächen und Wendemöglichkeiten sind eingeschränkt - logistische Maßnahmen sind entsprechend vorzubereiten.

3. Umwelt- und Naturschutz

Die Baustelle liegt in einem sensiblen Naturraum. Jeder Unternehmer hat während der Arbeiten größtmögliche Rücksicht auf die Umgebung und das angrenzende Ökosystem zu nehmen.
Eingriffe in die Vegetation und Bodenversiegelungen sind auf das absolut notwendige Maß zu begrenzen.
Es ist strikt darauf zu achten, dass keine gefährlichen Stoffe in das Erdreich oder in Gewässer gelangen.
Alle Baustellenabfälle sind nach geltenden Vorschriften zu trennen und umweltgerecht zu entsorgen.

4. Arbeitsschutz und Sicherheit

Für die Einhaltung des Arbeitsschutzes ist jede Firma eigenverantwortlich zuständig.
Das Tragen der persönlichen Schutzausrüstung (PSA) ist verpflichtend.
Die Baustellenordnung und alle SiGe-Koordinationsvorgaben sind einzuhalten.
Bei Unfällen, Beinaheunfällen oder sicherheitsrelevanten Beobachtungen ist umgehend die Bauleitung zu informieren.

5. Ausführung, Qualität und Abnahme
Alle verwendeten Baustoffe und Systeme müssen gültige Zulassungen (z. B. ETA, Ü-Zeichen) besitzen.
Vor Beginn sind Ausführungspläne, Details und Schnittstellen zu prüfen. Bei Unklarheiten ist Rücksprache mit der Bauleitung zu halten.
Eigenmächtige Änderungen führen zur Ablehnung der Leistung und ggf. zu kostenpflichtigem Rückbau.
Die Übergabe erfolgt in sauberem, funktionsfähigem und mängelfreiem Zustand.
Verdeckte Leistungen sind rechtzeitig zur Abnahme anzumelden, um Rückbauten zu vermeiden.

6. Baustellenversorgung

Baustrom und Bauwasser werden durch den Auftraggeber bereitgestellt.
Die Verteilung innerhalb der Baustelle (z. B. Unterverteilungen, Schlauchleitungen) ist Aufgabe der ausführenden Gewerke.
Sorgfältiger und sparsamer Umgang mit Ressourcen ist zwingend erforderlich. Fahrlässige Verschwendung kann nachberechnet werden.

## Allgemeine Vorbemerkungen
Vorbemerkungen

Die zur Erbringung der beschriebenen Leistungen erforderlichen Befähigungsnachweise sind vom Auftragnehmer zu erbringen.
Wenn im LV nicht ausdrücklich erwähnt, sind nachfolgende Anforderungen an die Ausführung in die Einheitspreise einzurechnen:
- Einrichten-, vorhalten und räumen der Baustelleneinrichtung für sämtliche im Leistungsverzeichnis aufgeführten Arbeiten, einschl. Lager- und Arbeitsplätze, notwendige Geräte, Werkzeuge und Hilfsmittel, Container und Vorhaltekosten, Gerüste für eigene Arbeiten sind einzukalkulieren
- Vorarbeiten, wie Reinigen des Untergrundes, Grundieren, evtl. notwendige Spachtelung, etc
- besondere Maßnahmen zum Schutz aller angrenzenden Bauteile, wie z.B. Abkleben von Fenstern u. Türen einschl. Lieferung der erforderlichen Stoffe
- wirksames Schützen der fertig gestellten Flächen nach Wahl des AN
- Materialverschnittmengen

Das zu verarbeitende Material muss der jeweiligen Stoffnorm entsprechen. Die Verarbeitungsrichtlinien der Hersteller sollen eingehalten werden, dem Auftraggeber ist auf Verlangen Einsicht in diese zu gewähren. Falls im Leistungsverzeichnis nicht oder nicht richtig angegeben, sind alle Materialien und Stärken so zu wählen, dass sie den jeweiligen Anforderungen voll gerecht werden.
Falls aus den Planungsunterlagen nicht ausreichend ersichtlich, hat der Auftragnehmer nach Auftragserteilung mit dem Auftraggeber rechtzeitig über vorgesehene Farben und Tönungen im Detail Rücksprache zu führen.
Das eingebaute Material muss dem Muster entsprechen; eine ausdrückliche Bestätigung des Musters durch den Bauherren soll eingeholt werden.
Die einschlägigen Vorschriften über Sonderabfall sind einzuhalten. Der Auftraggeber kann einen entsprechenden Nachweis verlangen. Flüssige Reste, auch wenn sie in Bezug auf Umweltschutz unbedenklich sind, dürfen nicht in die Entwässerung des Gebäudes bzw. der Außenanlagen geschüttet werden. Abfälle und Reststoffe sind nicht zu mischen, sondern zur ordnungsgemäßen Entsorgung getrennt zu sammeln. Mörtelreste dürfen keinesfalls belegt werden, sie sind vollständig zu entfernen.

Vor Beginn der Arbeiten hat sich der Verarbeiter davon zu überzeugen, dass der bauliche Untergrund
und Vorleistungen den Voraussetzungen für sein Gewerk entsprechen. Evtl. Bedenken sind dem Auftraggeber vor Ausführung schriftlich mitzuteilen. Die Prüfung des Untergrundes hat gemäß VOB, Teil C, im Zuge der Wahrnehmung der Prüfungs- und Hinweispflicht durch den Auftragnehmer zu erfolgen. Der Auftragnehmer hat bei seiner Prüfung Bedenken gelten zu machen bei - ungeeigneter Beschaffenheit des Untergrundes, z.B. grobe Verunreinigungen, Ausblühungen, zu glatte Flächen, verölte Flächen, ungleich saugende Flächen, gefrorene Flächen, zu hohe Baufeuchtigkeit.

Alle Einheitspreise des Angebotes verstehen sich für eine fix und fertige, vollständige Leistung in fachtechnisch einwandfreier Arbeit, einschl. Lieferung der erforderlichen Werkstoffe in bester Qualität sowie Lieferung aller zur ordnungsgemäßen Fertigstellung erforderlichen Baustoffe, Hilfsbaustoffe und Betriebsstoffe sowie Ausführung aller erforderlichen Nebenarbeiten, Schutz- und Sicherheitsvorkehrungen bis Abnahme.

Alle vorgenannten Verarbeitungshinweise und Anforderungen sind in die Einheitspreise einzurechnen.

## 01 Baustelleneinrichtung & Abbrucharbeiten

### Titel 01 Baustelleneinrichtung

#### Bereich 01.00 Probenahmen am BV - Sonstige Schadstoffe

**01.00.1 Probenahmen am BV - Sonstige Schadstoffe**
Probenahmen am BV, auf Anweisung AG,
Probenahme, Analytik und Bewertung der Analytikergebnisse, bei eingebauten oder ausgebauten Baustoffen.
wie folgt:
Entnahme, Beschriftung, Kennzeichnung, Untersuchung von Bausubstanzen auf sonstige Stoffe und Baustoffwerte untersuchen lassen, Auswertung und Übergabe der Ergebnisse an den AG, inkl. aller anfallenden notwendigen Zwischenschritte.

Analytik: Sonstige Schadstoffe
Menge: 3,000 St

#### Bereich 01.01 Baustelleneinrichtung für BE und Abbruch

**01.01.1 Baustelle einrichten, vorhalten, sowie Räumen der Baustelle und Wiederherstellung des Geländes**
Einrichten, Vorhalten, sowie Räumen der Baustelle und Wiederherstellung des Geländes einschl. Entfernung von Verunreinigungen, mit folgenden in den Pauschalpreis einzurechnenden Leistungen:
- Herrichten der erforderlichen Lager- und
  Arbeitsplätze
- notwendige Geräte, Werkzeuge und Hilfsmittel
- notwendige Container und Bauwagen
- Material-Vorhaltekosten
- Lohnkosten
- Personalkosten
- alle sonstigen Kosten, die der Auftragnehemer zur
  ordnungsbemäßen Durchführung der Bauaufgabe zu
  erbringen hat,
- Sicherungsmaßnahmen insbesondere der Verkehrswege
  auf und vor dem Grundstück, im  Gebäude, auf den
  Zufahrten, Bürgersteigen, einschl. Säuberung usw.
  Für eine ausreichende Wegebeleuchtung ist zu sorgen.
- maßgeblich sind die Forderungen des Amtes für
  öffentliche Ordnung, Landesamt für Arbeitsschutz, der Bauberufsgenossenschaften und sonstiger mitwirkender Behörden, Amtsstellen  und Körperschaften.

Bauzeit :  ca.
Menge: 1,000 Psch

**01.01.2 Gelände roden, diverser Bewuchs**
Gelände roden, eben oder geringfügig geneigt, in zusammenhängender Fläche, Stämme bis max. 10 cm Durchmesser, entferntes Material entsorgen.

Bewuchs:  Strauchwerk, Hecken, Heister
Stammdurchmesser:  max. 10 cm
Menge: 100,000 m²

**01.01.3 Trocken-WC-Personen-Kabine**
Trocken-WC-Personen-Kabine für die Nutzung aller
am Bau beteiligten Firmen und Fremdgewerke, anfahren, aufstellen incl. regelmäßiger Ver- und Entsorgung nach Erfordernis und wieder entfernen,
gemäß ASV
Vorhaltedauer: 4 Wochen
Menge: 1,000 Stk

**01.01.4 Trocken-WC-Personen-Kabine über die 4-wöchige Grundstandzeit vorhalten**
Trocken-WC-Personen-Kabine über die 4-wöchige
Grundstandzeit hinaus vorhalten (aus Vorposition)
Im EP sind die Kosten für die Vorhaltung für die
Gesamtmenge pro Woche anzugeben.

Vorhaltedauer: ca. 12 Wochen
Menge: 12,000 StkW

**01.01.5 Treppe Schutzabdeckung, Milchtütenpapier**
Schutzabdeckung Treppe, zum Schutz vor Verschmutzung und Beschädigung mit beidseitig silikoniertem/PE-beschichtetem Karton, unempfindlich gegen Wasser, Flüssigkeiten und dem Stellen von Gerüsten.

Bauteil:  Treppen
Bauteilschutz : Schutzabdeckung
Material:  Milchtütenpapier

Einbauort:  KG/EG und EG/OG
Menge: 20,000 m²

#### Bereich 01.02 Gerüstbauarbeiten

**01.02.1 Fassadengerüst, Dach, Lastklasse 3, W06**
Arbeitsgerüst für Fassaden- und Dacharbeiten als längenorientiertes Standgerüst, oberste Gerüstlage höhengerecht erstellen, gemäß DIN EN 12811-1 und DIN EN 12810-1.
Gebrauchsüberlassung bis 4 Wochen (Grundeinsatzzeit).

Einzurüstende Fläche:  senkrecht, keine Vorsprünge
Höhe einzurüstender Fläche: Giebelseiten: ca. 8,70m /

Standfläche:  eben, normal belastbar
Höhenklasse:  H2
Breitenklasse:  W06
Lastklasse:  3 (bis 2 kN/m²)
Menge: 350,000 m²

**01.02.2 Fassaden-/Dachgerüst, Lastklasse 3, W06, Gebrauchsüberlassung**
Gebrauchsüberlassung des Fassaden- und Dachgerüstes über die Grundeinsatzzeit hinaus, Arbeits- und Schutzgerüst gemäß DIN EN 12811-1.

Gebrauchsüberlassung: ca. bis 12 Wochen

Lastklasse : 3 (bis 2 kN/m²)
Breitenklasse : W06
Menge: 4200,000 m²Wo

**01.02.3 Wandseitige Gerüstverbreiterung (Konsolen) Konsolbreite bis 0,30 m**
Wandseitige Gerüstverbreiterung (Konsolen),
Lastklasse wie Hauptposition
Konsolbreite : bis 0,30 m
bis zu 4 Wochen vorhalten und wieder demontieren
Menge: 25,000 m

**01.02.4 Verlängerung der Grundstandzeit Konsole (b=0,30m)**
Verlängerung der Grundstandzeit Gerüstverbreiterung
Die Abrechnung erfolgt in Wochen pro m
Gebrauchsüberlassung: ca. bis 12 Wochen
Menge: 300,000 mWo

**01.02.5 Treppenturm**
Treppenturm gemäß DIN EN 12811-1, vorgebaut vor
Fassadengerüst mit übereinander liegenden Treppenläufen, inkl. Doppelhandlauf und Stirngeländer; aufbauen, unterhalten und nach Beendigung der Arbeiten wieder entfernen.
Gebrauchsüberlassung bis 4 Wochen (Grundeinsatzzeit).
Abrechnung nach m Höhe
Laufbreite:  0,6 m
Lastklasse:  3
Menge: 8,000 m

**01.02.6 Treppenturm Gebrauchsüberlassung**
Verlängerung der Grundstandzeit Treppenturm
Die Abrechnung erfolgt in Wochen pro m
Gebrauchsüberlassung: ca. 12 Wochen
Menge: 96,000 mWo
